# Lleixa per a bany, model Bandeja Inox Pintado 88040 "PRESTO EQUIP", de vidre amb suports d'acer inoxidable AISI 304 pintats de color blanc, de 400x120 mm

- Propietat de l'arxiu: CYPE INGENIEROS, S.A.
- Format: FIEBDC-3/2002
- Divisa: EUR
- Costos indirectes: 3.00 %
- IVA: 21.00 %

## S Senyalització i equipament

### SM Banys

#### SMA Accesoris

**SMA060** Ut Lleixa per a bany, model Bandeja Inox Pintado 88040 "PRESTO EQUIP", de vidre amb suports d'acer inoxidable AISI 304 pintats de color blanc, de 400x120 mm.
Subministre i col·locació de lleixa per a bany, model Bandeja Inox Pintado 88040 "PRESTO EQUIP", de vidre amb suports d'acer inoxidable AISI 304 pintats de color blanc, de 400x120 mm, fixada al suport amb les subjeccions subministrades pel fabricant. Totalment muntada.
Inclou: Replanteig i traçat en el parament de la situació de l'accessori. Col·locació i fixació dels accessoris de suport.
Criteri d'amidament de projecte: Nombre d'unitats previstes, segons documentació gràfica de Projecte.
Criteri de mesura d'obra: Es mesurarà el nombre d'unitats realment col·locades segons especificacions de Projecte.

| Codi | Ut | Descripció | Rendiment | Preu | Import |
|---|---|---|---|---|---|
| mt31abp090p | Ut | Lleixa per a bany, model Bandeja Inox Pintado 88040 "PRESTO EQUIP", de vidre amb suports d'acer inoxidable AISI 304 pintats de color blanc, de 400x120 mm. (material) | 1.000 | 36.70 | 36.70 |
| op00ato010 |  | Tornavís. | 1.000 | 0.00 | 0.00 |
| op00tal010 |  | Trepant. | 1.000 | 0.00 | 0.00 |
| mo107 | h | Ajudant lampista. (mà d'obra) | 0.131 | 20.65 | 2.71 |
| % | % | Costos directes complementaris | 2 % | 39.41 | 0.79 |
|  |  | Costos directes |  |  | 40.20 |
