# Urinari amb amb desguàs vist, funcionament sense aigua, sèrie Prestodry, model Quare S "PRESTO EQUIP", de 390x300x240 mm

- Propietat de l'arxiu: CYPE INGENIEROS, S.A.
- Format: FIEBDC-3/2002
- Divisa: EUR
- Costos indirectes: 3.00 %
- IVA: 21.00 %

## S Senyalització i equipament

### SA Aparells sanitaris

#### SAU Urinaris

**SAU001** Ut Urinari amb amb desguàs vist, funcionament sense aigua, sèrie Prestodry, model Quare S "PRESTO EQUIP", de 390x300x240 mm.
Subministrament i instal·lació d'urinari de porcellana sanitària, funcionament sense aigua, sèrie Prestodry, model Quare S "PRESTO EQUIP", amb desguàs vist, sistema de bloqueig de males olors, color blanc, de 390x300x240 mm. Fins i tot reixeta de desguàs i joc de fixació, connexió a la xarxa d'evacuació existent, fixació de l'aparell i segellat amb silicona. Totalment instal·lat, connexionat, provat i en funcionament.
Inclou: Replanteig i traçat en el parament suport de la situació de l'aparell. Col·locació dels elements de fixació subministrats pel fabricant. Anivellació, aplomat i col·locació de l'aparell. Connexió a la xarxa d'evacuació. Muntatge d'accessoris i complements. Segellat de juntes.
Criteri d'amidament de projecte: Nombre d'unitats previstes, segons documentació gràfica de Projecte.
Criteri de mesura d'obra: Es mesurarà el nombre d'unitats realment col·locades segons especificacions de Projecte.

| Codi | Ut | Descripció | Rendiment | Preu | Import |
|---|---|---|---|---|---|
| mt30uap010nb | Ut | Urinari de porcellana sanitària, funcionament sense aigua, sèrie Prestodry, model Quare S "PRESTO EQUIP", amb desguàs vist, sistema de bloqueig de males olors, color blanc, de 390x300x240 mm; inclús reixeta de desguàs i joc de fixació. (material) | 1.000 | 508.80 | 508.80 |
| mt30www010 | Ut | Material auxiliar per a instal·lació d'aparell sanitari. (material) | 1.000 | 1.05 | 1.05 |
| op00ato010 |  | Tornavís. | 1.000 | 0.00 | 0.00 |
| op00mar010 |  | Martell. | 1.000 | 0.00 | 0.00 |
| op00tal010 |  | Trepant. | 1.000 | 0.00 | 0.00 |
| mo008 | h | Oficial 1ª lampista. (mà d'obra) | 1.541 | 24.08 | 37.11 |
| % | % | Costos directes complementaris | 2 % | 546.96 | 10.94 |
|  |  | Costos directes |  |  | 557.90 |
