# Urinari amb alimentació vista i desguàs sifònic, sèrie Prestowash Inox, model Tubo 88943 "PRESTO EQUIP", equipat amb aixeta de pas recte mural per a urinari

- Propietat de l'arxiu: CYPE INGENIEROS, S.A.
- Format: FIEBDC-3/2002
- Divisa: EUR
- Costos indirectes: 3.00 %
- IVA: 21.00 %

## S Senyalització i equipament

### SA Aparells sanitaris

#### SAU Urinaris

**SAU005** Ut Urinari amb alimentació vista i desguàs sifònic, sèrie Prestowash Inox, model Tubo 88943 "PRESTO EQUIP", equipat amb aixeta de pas recte mural per a urinari.
Subministrament i instal·lació d'urinari d'acer inoxidable AISI 304, amb alimentació vista i desguàs sifònic, sèrie Prestowash Inox, model Tubo 88943 "PRESTO EQUIP", acabat setinat, de 355x316x521 mm, equipat amb aixeta de pas recte mural per a urinari, amb temps de flux de 5, cabal de 9 l/min, per a col·locació en superfície. Fins i tot connexió a la xarxa d'aigua freda i a la xarxa d'evacuació existents, fixació de l'aparell i segellat amb silicona. Totalment instal·lat, connexionat, provat i en funcionament.
Inclou: Replanteig i traçat en el parament suport de la situació de l'aparell. Col·locació dels elements de fixació subministrats pel fabricant. Anivellació, aplomat i col·locació de l'aparell. Connexió a la xarxa d'evacuació. Muntatge del conjunt d'aixetes. Connexió a la xarxa d'aigua freda. Muntatge d'accessoris i complements. Segellat de juntes.
Criteri d'amidament de projecte: Nombre d'unitats previstes, segons documentació gràfica de Projecte.
Criteri de mesura d'obra: Es mesurarà el nombre d'unitats realment col·locades segons especificacions de Projecte.

| Codi | Ut | Descripció | Rendiment | Preu | Import |
|---|---|---|---|---|---|
| mt30uxp010kb | Ut | Urinari d'acer inoxidable AISI 304, amb alimentació vista i desguàs sifònic, sèrie Prestowash Inox, model Tubo 88943 "PRESTO EQUIP", acabat setinat, de 355x316x521 mm. (material) | 1.000 | 409.40 | 409.40 |
| mt31gmp300aee | Ut | Aixeta de pas recte mural per a urinari, amb temps de flux de 5, cabal de 9 l/min, per a col·locació en superfície; inclús elements de connexió. (material) | 1.000 | 45.98 | 45.98 |
| mt30www010 | Ut | Material auxiliar per a instal·lació d'aparell sanitari. (material) | 1.000 | 1.05 | 1.05 |
| op00ato010 |  | Tornavís. | 1.000 | 0.00 | 0.00 |
| op00mar010 |  | Martell. | 1.000 | 0.00 | 0.00 |
| op00tal010 |  | Trepant. | 1.000 | 0.00 | 0.00 |
| mo008 | h | Oficial 1ª lampista. (mà d'obra) | 1.423 | 24.08 | 34.27 |
| % | % | Costos directes complementaris | 2 % | 490.70 | 9.81 |
|  |  | Costos directes |  |  | 500.51 |
