# Sabonera de paret, per a bany, model Public 88057 "PRESTO EQUIP", d'acer inoxidable AISI 304, acabat setinat, circular, amb suport mural

- Propietat de l'arxiu: CYPE INGENIEROS, S.A.
- Format: FIEBDC-3/2002
- Divisa: EUR
- Costos indirectes: 3.00 %
- IVA: 21.00 %

## S Senyalització i equipament

### SM Banys

#### SMA Accesoris

**SMA022** Ut Sabonera de paret, per a bany, model Public 88057 "PRESTO EQUIP", d'acer inoxidable AISI 304, acabat setinat, circular, amb suport mural.
Subministre i col·locació de sabonera de paret, per a bany, model Public 88057 "PRESTO EQUIP", d'acer inoxidable AISI 304, acabat setinat, circular, amb suport mural, fixada al suport amb les subjeccions subministrades pel fabricant. Totalment muntada.
Inclou: Replanteig i traçat en el parament de la situació de l'accessori. Col·locació i fixació dels accessoris de suport.
Criteri d'amidament de projecte: Nombre d'unitats previstes, segons documentació gràfica de Projecte.
Criteri de mesura d'obra: Es mesurarà el nombre d'unitats realment col·locades segons especificacions de Projecte.

| Codi | Ut | Descripció | Rendiment | Preu | Import |
|---|---|---|---|---|---|
| mt31abp030v | Ut | Sabonera de paret, per a bany, model Public 88057 "PRESTO EQUIP", d'acer inoxidable AISI 304, acabat setinat, circular, amb suport mural. (material) | 1.000 | 66.30 | 66.30 |
| op00ato010 |  | Tornavís. | 1.000 | 0.00 | 0.00 |
| op00tal010 |  | Trepant. | 1.000 | 0.00 | 0.00 |
| mo107 | h | Ajudant lampista. (mà d'obra) | 0.119 | 20.65 | 2.46 |
| % | % | Costos directes complementaris | 2 % | 68.76 | 1.38 |
|  |  | Costos directes |  |  | 70.14 |
