# Mirall giratori, per a bany, model Resort 88096 "PRESTO EQUIP", de llautó amb acabat cromat

- Propietat de l'arxiu: CYPE INGENIEROS, S.A.
- Format: FIEBDC-3/2002
- Divisa: EUR
- Costos indirectes: 3.00 %
- IVA: 21.00 %

## S Senyalització i equipament

### SM Banys

#### SMG Miralls

**SMG010** Ut Mirall giratori, per a bany, model Resort 88096 "PRESTO EQUIP", de llautó amb acabat cromat.
Subministre i col·locació de mirall giratori, per a bany, model Resort 88096 "PRESTO EQUIP", de llautó amb acabat cromat, amb augment en una cara i suport mural amb braç extensible, fixat al suport amb les subjeccions subministrades pel fabricant. Totalment muntat.
Inclou: Replanteig i traçat en el parament de la situació de l'accessori. Col·locació i fixació dels accessoris de suport.
Criteri d'amidament de projecte: Nombre d'unitats previstes, segons documentació gràfica de Projecte.
Criteri de mesura d'obra: Es mesurarà el nombre d'unitats realment executades segons especificacions de Projecte.

| Codi | Ut | Descripció | Rendiment | Preu | Import |
|---|---|---|---|---|---|
| mt31abp110d | Ut | Mirall giratori, per a bany, model Resort 88096 "PRESTO EQUIP", de llautó amb acabat cromat, amb augment en una cara i suport mural amb braç extensible. (material) | 1.000 | 68.50 | 68.50 |
| mo107 | h | Ajudant lampista. (mà d'obra) | 0.119 | 20.65 | 2.46 |
| % | % | Costos directes complementaris | 2 % | 70.96 | 1.42 |
|  |  | Costos directes |  |  | 72.38 |
