# Paperera higičnica per a compreses, de 50 litres de capacitat, de polipropilč blanc i acer inoxidable AISI 304

- Propietat de l'arxiu: CYPE INGENIEROS, S.A.
- Format: FIEBDC-3/2002
- Divisa: EUR
- Costos indirectes: 3.00 %
- IVA: 21.00 %

## S Senyalització i equipament

### SM Banys

#### SMH Papereres i contenidors higičnics

**SMH010** Ut Paperera higičnica per a compreses, de 50 litres de capacitat, de polipropilč blanc i acer inoxidable AISI 304.
Subministrament de paperera higičnica per a compreses, de 50 litres de capacitat, de polipropilč blanc i acer inoxidable AISI 304, de 680x340x220 mm.
Criteri d'amidament de projecte: Nombre d'unitats previstes, segons documentació grŕfica de Projecte.
Criteri de mesura d'obra: Es mesurarŕ el nombre d'unitats realment col·locades segons especificacions de Projecte.

| Codi | Ut | Descripció | Rendiment | Preu | Import |
|---|---|---|---|---|---|
| mt31abn075a | Ut | Paperera higičnica per a compreses, de 50 litres de capacitat, de polipropilč blanc i acer inoxidable AISI 304, de 680x340x220 mm. (material) | 1.000 | 54.90 | 54.90 |
| mo107 | h | Ajudant lampista. (mà d'obra) | 0.060 | 20.65 | 1.24 |
| % | % | Costos directes complementaris | 2 % | 56.14 | 1.12 |
|  |  | Costos directes |  |  | 57.26 |
