# SMJ010

- Propietat de l'arxiu: CYPE INGENIEROS, S.A.
- Format: FIEBDC-3/2002
- Divisa: EUR
- Costos indirectes: 3.00 %
- IVA: 21.00 %

## S Senyalització i equipament

### SM Banys

#### SMJ Rentaülls i dutxes d'emergència

**SMJ010** Ut Rentaülls d'emergència, de repisa, model Repisa 85760 "PRESTO EQUIP", per instal·lació amb canonada encastada en parament, amb estructura de tub de llautó pintat amb polièster, amb vàlvula de pas d'accionament per palanca lateral.
Subministrament i instal·lació de rentaülls d'emergència, de repisa, model Repisa 85760 "PRESTO EQUIP", per instal·lació amb canonada encastada en parament, amb estructura de tub de llautó pintat amb polièster, amb vàlvula de pas d'accionament per palanca lateral, caputxons guardapols, connexió de llautó de 1/2" de diàmetre per al subministrament, pressió mínima de subministrament 1,5 bar, pressió màxima 5 bar, cabal d'aigua 26 litres/minut. Fins i tot connexió a la xarxa d'aigua freda existent i fixació al suport. Totalment instal·lat, connexionat, provat i en funcionament.
Inclou: Replanteig i traçat en el parament suport de la situació de l'aparell. Col·locació, anivellació i fixació dels elements de suport. Anivellació, aplomat i col·locació de l'aparell. Connexió a la xarxa d'aigua freda i a la xarxa d'evacuació.
Criteri d'amidament de projecte: Nombre d'unitats previstes, segons documentació gràfica de Projecte.
Criteri de mesura d'obra: Es mesurarà el nombre d'unitats realment col·locades segons especificacions de Projecte.

| Codi | Ut | Descripció | Rendiment | Preu | Import |
|---|---|---|---|---|---|
| mt30emp030pa | Ut | Rentaülls d'emergència, de repisa, model Repisa 85760 "PRESTO EQUIP", per instal·lació amb canonada encastada en parament, amb estructura de tub de llautó pintat amb polièster, amb vàlvula de pas d'accionament per palanca lateral, caputxons guardapols, connexió de llautó de 1/2" de diàmetre per al subministrament, pressió mínima de subministrament 1,5 bar, pressió màxima 5 bar, cabal d'aigua 26 litres/minut. (material) | 1.000 | 950.00 | 950.00 |
| mt37sve010b | Ut | Vàlvula d'esfera de llautó niquelat per roscar de 1/2". (material) | 1.000 | 4.13 | 4.13 |
| mt30www010 | Ut | Material auxiliar per a instal·lació d'aparell sanitari. (material) | 1.000 | 1.05 | 1.05 |
| op00ato010 |  | Tornavís. | 1.000 | 0.00 | 0.00 |
| op00tal010 |  | Trepant. | 1.000 | 0.00 | 0.00 |
| mo107 | h | Ajudant lampista. (mà d'obra) | 0.119 | 20.65 | 2.46 |
| % | % | Costos directes complementaris | 2 % | 957.64 | 19.15 |
|  |  | Costos directes |  |  | 976.79 |

| Codi | Ut | Descripció | Preu |
|---|---|---|---|
| mo008 | h | Oficial 1ª lampista. (mà d'obra) | 24.08 |
