# SMJ020

- Propietat de l'arxiu: CYPE INGENIEROS, S.A.
- Format: FIEBDC-3/2002
- Divisa: EUR
- Costos indirectes: 3.00 %
- IVA: 21.00 %

## S Senyalització i equipament

### SM Banys

#### SMJ Rentaülls i dutxes d'emergència

**SMJ020** Ut Dutxa d'emergència d'instal·lació en sostre, model Techo 85753 "PRESTO EQUIP", per instal·lació amb canonada encastada en parament, amb estructura de tub de llautó pintat amb polièster i ruixador de cautxú EPDM, accionada mitjançant tirant rígid amb empunyadura triangular.
Subministrament i instal·lació de dutxa d'emergència d'instal·lació en sostre, model Techo 85753 "PRESTO EQUIP", per instal·lació amb canonada encastada en parament, amb estructura de tub de llautó pintat amb polièster i ruixador de cautxú EPDM, accionada mitjançant tirant rígid amb empunyadura triangular, connexió mascle per a l'entrada d'aigua de 1/2", pressió mínima de subministrament 1 bar, cabal d'aigua 112 litres/minut. Fins i tot connexió a la xarxa d'aigua freda existent i fixació al suport. Totalment instal·lada, connexionada, provada i en funcionament.
Inclou: Replanteig i traçat en el parament suport de la situació de l'aparell. Col·locació, anivellació i fixació dels elements de suport. Anivellació, aplomat i col·locació de l'aparell. Connexió a la xarxa d'aigua freda.
Criteri d'amidament de projecte: Nombre d'unitats previstes, segons documentació gràfica de Projecte.
Criteri de mesura d'obra: Es mesurarà el nombre d'unitats realment col·locades segons especificacions de Projecte.

| Codi | Ut | Descripció | Rendiment | Preu | Import |
|---|---|---|---|---|---|
| mt30emp020m | Ut | Dutxa d'emergència d'instal·lació en sostre, model Techo 85753 "PRESTO EQUIP", per instal·lació amb canonada encastada en parament, amb estructura de tub de llautó pintat amb polièster i ruixador de cautxú EPDM, accionada mitjançant tirant rígid amb empunyadura triangular, connexió mascle per a l'entrada d'aigua de 1/2", pressió mínima de subministrament 1 bar, cabal d'aigua 112 litres/minut. (material) | 1.000 | 715.00 | 715.00 |
| mt37sve010b | Ut | Vàlvula d'esfera de llautó niquelat per roscar de 1/2". (material) | 1.000 | 4.13 | 4.13 |
| mt30www010 | Ut | Material auxiliar per a instal·lació d'aparell sanitari. (material) | 1.000 | 1.05 | 1.05 |
| op00ato010 |  | Tornavís. | 1.000 | 0.00 | 0.00 |
| op00tal010 |  | Trepant. | 1.000 | 0.00 | 0.00 |
| mo107 | h | Ajudant lampista. (mà d'obra) | 0.119 | 20.65 | 2.46 |
| % | % | Costos directes complementaris | 2 % | 722.64 | 14.45 |
|  |  | Costos directes |  |  | 737.09 |

| Codi | Ut | Descripció | Preu |
|---|---|---|---|
| mo008 | h | Oficial 1ª lampista. (mà d'obra) | 24.08 |
