# Porta-rotlles de paper higiènic, domèstic, amb tapa fixa, model Simple Inox 88050 "PRESTO EQUIP", d'acer inoxidable AISI 304 amb acabat setinat

- Propietat de l'arxiu: CYPE INGENIEROS, S.A.
- Format: FIEBDC-3/2002
- Divisa: EUR
- Costos indirectes: 3.00 %
- IVA: 21.00 %

## S Senyalització i equipament

### SM Banys

#### SMA Accesoris

**SMA040** Ut Porta-rotlles de paper higiènic, domèstic, amb tapa fixa, model Simple Inox 88050 "PRESTO EQUIP", d'acer inoxidable AISI 304 amb acabat setinat.
Subministre i col·locació de porta-rotlles de paper higiènic, domèstic, amb tapa fixa, model Simple Inox 88050 "PRESTO EQUIP", d'acer inoxidable AISI 304 amb acabat setinat, fixat al suport amb les subjeccions subministrades pel fabricant. Totalment muntat.
Inclou: Replanteig i traçat en el parament de la situació de l'accessori. Col·locació i fixació dels accessoris de suport.
Criteri d'amidament de projecte: Nombre d'unitats previstes, segons documentació gràfica de Projecte.
Criteri de mesura d'obra: Es mesurarà el nombre d'unitats realment col·locades segons especificacions de Projecte.

| Codi | Ut | Descripció | Rendiment | Preu | Import |
|---|---|---|---|---|---|
| mt31abp050jd | Ut | Porta-rotlles de paper higiènic, domèstic, amb tapa fixa, model Simple Inox 88050 "PRESTO EQUIP", d'acer inoxidable AISI 304 amb acabat setinat. (material) | 1.000 | 26.90 | 26.90 |
| op00ato010 |  | Tornavís. | 1.000 | 0.00 | 0.00 |
| op00tal010 |  | Trepant. | 1.000 | 0.00 | 0.00 |
| mo107 | h | Ajudant lampista. (mà d'obra) | 0.131 | 20.65 | 2.71 |
| % | % | Costos directes complementaris | 2 % | 29.61 | 0.59 |
|  |  | Costos directes |  |  | 30.20 |
