# Lleixa per tovalloles, d'acer inoxidable AISI 304 amb acabat setinat

- Propietat de l'arxiu: CYPE INGENIEROS, S.A.
- Format: FIEBDC-3/2002
- Divisa: EUR
- Costos indirectes: 3.00 %
- IVA: 21.00 %

## S Senyalització i equipament

### SM Banys

#### SMA Accesoris

**SMA045** Ut Lleixa per tovalloles, d'acer inoxidable AISI 304 amb acabat setinat.
Subministre i col·locació de lleixa per tovalloles, d'acer inoxidable AISI 304 amb acabat setinat, de 600x230 mm, fixat al suport amb les subjeccions subministrades pel fabricant. Totalment muntat.
Inclou: Replanteig i traçat en el parament de la situació de l'accessori. Col·locació i fixació dels accessoris de suport.
Criteri d'amidament de projecte: Nombre d'unitats previstes, segons documentació gràfica de Projecte.
Criteri de mesura d'obra: Es mesurarà el nombre d'unitats realment col·locades segons especificacions de Projecte.

| Codi | Ut | Descripció | Rendiment | Preu | Import |
|---|---|---|---|---|---|
| mt31abp060a | Ut | Lleixa per tovalloles, d'acer inoxidable AISI 304 amb acabat setinat, de 600x230 mm. (material) | 1.000 | 55.97 | 55.97 |
| op00ato010 |  | Tornavís. | 1.000 | 0.00 | 0.00 |
| op00tal010 |  | Trepant. | 1.000 | 0.00 | 0.00 |
| mo107 | h | Ajudant lampista. (mà d'obra) | 0.262 | 20.65 | 5.41 |
| % | % | Costos directes complementaris | 2 % | 61.38 | 1.23 |
|  |  | Costos directes |  |  | 62.61 |
