# Lleixa per a bany, model Bandeja Inox 88046 "PRESTO EQUIP", de vidre amb suports d'acer inoxidable AISI 304, de 400x120 mm

- Propietat de l'arxiu: CYPE INGENIEROS, S.A.
- Format: FIEBDC-3/2002
- Divisa: EUR
- Costos indirectes: 3.00 %
- IVA: 21.00 %

## S Senyalització i equipament

### SM Banys

#### SMA Accesoris

**SMA060** Ut Lleixa per a bany, model Bandeja Inox 88046 "PRESTO EQUIP", de vidre amb suports d'acer inoxidable AISI 304, de 400x120 mm.
Subministre i col·locació de lleixa per a bany, model Bandeja Inox 88046 "PRESTO EQUIP", de vidre amb suports d'acer inoxidable AISI 304, de 400x120 mm, fixada al suport amb les subjeccions subministrades pel fabricant. Totalment muntada.
Inclou: Replanteig i traçat en el parament de la situació de l'accessori. Col·locació i fixació dels accessoris de suport.
Criteri d'amidament de projecte: Nombre d'unitats previstes, segons documentació gràfica de Projecte.
Criteri de mesura d'obra: Es mesurarà el nombre d'unitats realment col·locades segons especificacions de Projecte.

| Codi | Ut | Descripció | Rendiment | Preu | Import |
|---|---|---|---|---|---|
| mt31abp090j | Ut | Lleixa per a bany, model Bandeja Inox 88046 "PRESTO EQUIP", de vidre amb suports d'acer inoxidable AISI 304, de 400x120 mm. (material) | 1.000 | 38.70 | 38.70 |
| op00ato010 |  | Tornavís. | 1.000 | 0.00 | 0.00 |
| op00tal010 |  | Trepant. | 1.000 | 0.00 | 0.00 |
| mo107 | h | Ajudant lampista. (mà d'obra) | 0.131 | 20.65 | 2.71 |
| % | % | Costos directes complementaris | 2 % | 41.41 | 0.83 |
|  |  | Costos directes |  |  | 42.24 |
