# Tassa de vàter amb tanc integrat

- Propietat de l'arxiu: CYPE INGENIEROS, S.A.
- Format: FIEBDC-3/2002
- Divisa: EUR
- Costos indirectes: 3.00 %
- IVA: 21.00 %

## S Senyalització i equipament

### SP Aparells sanitaris adaptats i ajudes tècniques

#### SPI Vàters

**SPI020** Ut Tassa de vàter amb tanc integrat, de porcellana sanitària, per a muntatge suspès, model Suspendido 87121 "PRESTO EQUIP", color blanc, amb seient de vàter extraïble i antilliscant i tapa, amb sortida per a connexió horitzontal, equipat amb fluxor model 1000 A "PRESTO EQUIP" fixat a bastidor metàl·lic regulable, model Regulable 18492 "PRESTO EQUIP".
Subministrament i instal·lació de tassa de vàter amb tanc integrat, de porcellana sanitària, per a muntatge suspès, model Suspendido 87121 "PRESTO EQUIP", color blanc, amb seient de vàter extraïble i antilliscant i tapa, amb sortida per a connexió horitzontal, equipat amb fluxor model 1000 A "PRESTO EQUIP" fixat a bastidor metàl·lic regulable, model Regulable 18492 "PRESTO EQUIP", d'acer pintat amb polièster, fixat sobre envans lleugers (no inclosos en aquest preu), de 495 mm d'amplada i 1050 mm d'altura. Fins i tot connexió a la xarxa d'aigua freda i a la xarxa d'evacuació existents, fixació de l'aparell i closa amb silicona. Totalment instal·lat, connexionat, provat i en funcionament.
Inclou: Replanteig i traçat en el parament suport de la situació de l'aparell. Col·locació dels elements de fixació subministrats pel fabricant. Anivellació, aplomat i col·locació de l'aparell. Connexió a la xarxa d'evacuació. Connexió a la xarxa d'aigua freda. Muntatge d'accessoris i complements. Segellat de juntes.
Criteri d'amidament de projecte: Nombre d'unitats previstes, segons documentació gràfica de Projecte.
Criteri de mesura d'obra: Es mesurarà el nombre d'unitats realment col·locades segons especificacions de Projecte.

| Codi | Ut | Descripció | Rendiment | Preu | Import |
|---|---|---|---|---|---|
| mt30ipp040d | Ut | Tassa de vàter amb tanc integrat, de porcellana sanitària, per a muntatge suspès, model Suspendido 87121 "PRESTO EQUIP", color blanc, amb seient de vàter extraïble i antilliscant i tapa, amb sortida per a connexió horitzontal, equipat amb fluxor model 1000 A "PRESTO EQUIP", amb possibilitat d'ús com bidet; per fixar al suport mitjançant 2 punts d'ancoratge. (material) | 1.000 | 393.30 | 393.30 |
| mt30asp020d | Ut | Bastidor metàl·lic regulable, model Regulable 18492 "PRESTO EQUIP", d'acer pintat amb polièster, com a suport d'inodor suspès i fluxor, per fixar sobre envans lleugers, de 495 mm d'amplada i 1050 a 1300 mm d'altura; inclús ancoratges, colze de desguàs de 110 mm de diàmetre i elements de connexió. (material) | 1.000 | 221.60 | 221.60 |
| mt30www010 | Ut | Material auxiliar per a instal·lació d'aparell sanitari. (material) | 1.000 | 1.05 | 1.05 |
| op00ato010 |  | Tornavís. | 1.000 | 0.00 | 0.00 |
| op00mar010 |  | Martell. | 1.000 | 0.00 | 0.00 |
| op00tal010 |  | Trepant. | 1.000 | 0.00 | 0.00 |
| mo008 | h | Oficial 1ª lampista. (mà d'obra) | 1.699 | 24.08 | 40.91 |
| % | % | Costos directes complementaris | 2 % | 656.86 | 13.14 |
|  |  | Costos directes |  |  | 670.00 |
