# Rentaülls d'emergència

- Propietat de l'arxiu: CYPE Ingenieros S.A.
- Format: FIEBDC-3/2016
- Programa: Generador de preus de la construcció. CYPE Ingenieros, S.A.
- Data: 27/10/2025
- Divisa: EUR
- Costos indirectes: 3 %
- IVA: 21 %

## S Senyalització i equipament

### SM Banys

#### SMJ Rentaülls i dutxes d'emergència

**SMJ010** U Rentaülls d'emergència.
Rentaülls d'emergència, de repisa, model Repisa 85760 "PRESTO EQUIP", per instal·lació amb canonada encastada, amb estructura de tub de llautó pintat amb polièster, amb vàlvula de pas d'accionament per palanca lateral, caputxons guardapols, connexió de llautó de 1/2" de diàmetre per al subministrament, pressió mínima de subministrament 1,5 bar, pressió màxima 5 bar, cabal d'aigua 26 litres/minut.
Inclou: Replanteig i traçat en el parament suport de la situació de l'aparell. Col·locació, anivellació i fixació dels elements de suport. Anivellació, aplomat i col·locació de l'aparell. Connexió a la xarxa d'aigua freda i a la xarxa d'evacuació. Comprovació del seu correcte funcionament.
Criteri d'amidament de projecte: Nombre d'unitats previstes, segons documentació gràfica de Projecte.
Criteri de mesura d'obra: Es mesurarà el nombre d'unitats realment col·locades segons especificacions de Projecte.

| Codi | Ut | Descripció | Rendiment | Preu | Import |
|---|---|---|---|---|---|
| mt30emp030pa | U | Rentaülls d'emergència, de repisa, model Repisa 85760 "PRESTO EQUIP", per instal·lació amb canonada encastada, amb estructura de tub de llautó pintat amb polièster, amb vàlvula de pas d'accionament per palanca lateral, caputxons guardapols, connexió de llautó de 1/2" de diàmetre per al subministrament, pressió mínima de subministrament 1,5 bar, pressió màxima 5 bar, cabal d'aigua 26 litres/minut. (material) | 1 | 950 | 950.000 |
| mt37sve010b | U | Vàlvula d'esfera de llautó niquelat per roscar de 1/2". (material) | 1 | 4.95 | 4.950 |
| mt30www010 | U | Material auxiliar per a instal·lació d'aparell sanitari. (material) | 1 | 1.7 | 1.700 |
| mo107 | h | Ajudant lampista. (mà d'obra) | 0.12 | 26.36 | 3.163 |
| % | % | Costos directes complementaris | 2 % | 959.813 | 19.196 |
|  |  | Costos directes |  |  | 979.009 |

## Recursos

**mt30emp030pa** U Rentaülls d'emergència
Dades tècniques: Cost energètic 346.141 MJ; Emissió de CO2 24.259 kg
Residus:
- embalatge: re150101 Envasos de paper i cartró. (component de residu); rendiment 1.267 kg; Codi LER 15 01 01; Massa de l'element 1 kg; Volum 0.001333 m3

**mt37sve010b** U Vàlvula d'esfera de llautó niquelat per roscar de 1/2"
Dades tècniques: Cost energètic 509.569 MJ; Emissió de CO2 34.281 kg
Residus:
- embalatge: re150101 Envasos de paper i cartró; rendiment 0.072 kg
