# Urinari de porcellana sanitària, funcionament sense aigua

- Propietat de l'arxiu: CYPE INGENIEROS, S.A.
- Format: FIEBDC-3/2002
- Divisa: EUR
- Costos indirectes: 3.00 %
- IVA: 21.00 %

## S Senyalització i equipament

### SA Aparells sanitaris

#### SAU Urinaris

**SAU002** U Urinari de porcellana sanitària, funcionament sense aigua.
Urinari de porcellana sanitària, funcionament sense aigua, sèrie Prestodry, model Quare S "PRESTO EQUIP", amb desguàs vist, sistema de bloqueig de males olors, color blanc, de 390x300x240 mm. Inclús reixeta de desguàs i joc de fixació i silicona per a segellat de junts.
Inclou: Replanteig. Col·locació i fixació de l'aparell. Muntatge del desguàs. Connexió a la xarxa d'evacuació. Comprovació del seu correcte funcionament. Segellat de junts.
Criteri d'amidament de projecte: Nombre d'unitats previstes, segons documentació gràfica de Projecte.
Criteri de mesura d'obra: Es mesurarà el nombre d'unitats realment col·locades segons especificacions de Projecte.

| Codi | Ut | Descripció | Rendiment | Preu | Import |
|---|---|---|---|---|---|
| mt30uap010nb | U | Urinari de porcellana sanitària, funcionament sense aigua, sèrie Prestodry, model Quare S "PRESTO EQUIP", amb desguàs vist, sistema de bloqueig de males olors, color blanc, de 390x300x240 mm; inclús reixeta de desguàs i joc de fixació. (material) | 1.000 | 508.80 | 508.80 |
| mt30www005 | U | Cartutx de 300 ml de silicona àcida monocomponent, fungicida, per a segellat de junts en ambients humits. (material) | 0.012 | 7.50 | 0.09 |
| op00ato010 |  | Tornavís. | 1.000 | 0.00 | 0.00 |
| op00mar010 |  | Martell. | 1.000 | 0.00 | 0.00 |
| op00tal010 |  | Trepant. | 1.000 | 0.00 | 0.00 |
| mo008 | h | Oficial 1ª lampista. (mà d'obra) | 1.765 | 30.63 | 54.06 |
| % | % | Costos directes complementaris | 2 % | 562.95 | 11.26 |
|  |  | Costos directes |  |  | 574.21 |
