# Sabonera per a bany

- Propietat de l'arxiu: CYPE Ingenieros S.A.
- Format: FIEBDC-3/2016
- Programa: Generador de preus de la construcció. CYPE Ingenieros, S.A.
- Data: 28/10/2025
- Divisa: EUR
- Costos indirectes: 3 %
- IVA: 21 %

## S Senyalització i equipament

### SM Banys

#### SMA Accessoris

**SMA022** U Sabonera per a bany.
Sabonera de paret, per a bany, model Public 88057 "PRESTO EQUIP", d'acer inoxidable AISI 304, acabat setinat, circular, amb suport mural. Fixació al suport amb les subjeccions subministrades pel fabricant.
Inclou: Replanteig. Col·locació i fixació.
Criteri d'amidament de projecte: Nombre d'unitats previstes, segons documentació gràfica de Projecte.
Criteri de mesura d'obra: Es mesurarà el nombre d'unitats realment col·locades segons especificacions de Projecte.

| Codi | Ut | Descripció | Rendiment | Preu | Import |
|---|---|---|---|---|---|
| mt31abp030v | U | Sabonera de paret, per a bany, model Public 88057 "PRESTO EQUIP", d'acer inoxidable AISI 304, acabat setinat, circular, amb suport mural. (material) | 1 | 66.3 | 66.300 |
| mo107 | h | Ajudant lampista. (mà d'obra) | 0.136 | 26.36 | 3.585 |
| % | % | Costos directes complementaris | 2 % | 69.885 | 1.398 |
|  |  | Costos directes |  |  | 71.283 |
