# Tovalloler per a bany

- Propietat de l'arxiu: CYPE Ingenieros S.A.
- Format: FIEBDC-3/2016
- Programa: Generador de preus de la construcció. CYPE Ingenieros, S.A.
- Data: 28/10/2025
- Divisa: EUR
- Costos indirectes: 3 %
- IVA: 21 %

## S Senyalització i equipament

### SM Banys

#### SMA Accessoris

**SMA045** U Tovalloler per a bany.
Tovalloler de barra, model Simple Public 88049 "PRESTO EQUIP", d'acer inoxidable AISI 304, acabat setinat, de 430x90 mm. Fixació al suport amb les subjeccions subministrades pel fabricant.
Inclou: Replanteig. Col·locació i fixació.
Criteri d'amidament de projecte: Nombre d'unitats previstes, segons documentació gràfica de Projecte.
Criteri de mesura d'obra: Es mesurarà el nombre d'unitats realment col·locades segons especificacions de Projecte.

| Codi | Ut | Descripció | Rendiment | Preu | Import |
|---|---|---|---|---|---|
| mt31abp061nr | U | Tovalloler de barra, model Simple Public 88049 "PRESTO EQUIP", d'acer inoxidable AISI 304, acabat setinat, de 430x90 mm. (material) | 1 | 42.9 | 42.900 |
| mo107 | h | Ajudant lampista. (mà d'obra) | 0.272 | 26.36 | 7.170 |
| % | % | Costos directes complementaris | 2 % | 50.070 | 1.001 |
|  |  | Costos directes |  |  | 51.071 |
