# Lleixa per a bany

- Propietat de l'arxiu: CYPE Ingenieros S.A.
- Format: FIEBDC-3/2016
- Programa: Generador de preus de la construcció. CYPE Ingenieros, S.A.
- Data: 28/10/2025
- Divisa: EUR
- Costos indirectes: 3 %
- IVA: 21 %

## S Senyalització i equipament

### SM Banys

#### SMA Accessoris

**SMA060** U Lleixa per a bany.
Lleixa per a bany, model Bandeja Inox 88046 "PRESTO EQUIP", de vidre amb suports d'acer inoxidable AISI 304, de 400x120 mm. Fixació al suport amb les subjeccions subministrades pel fabricant.
Inclou: Replanteig. Col·locació i fixació.
Criteri d'amidament de projecte: Nombre d'unitats previstes, segons documentació gràfica de Projecte.
Criteri de mesura d'obra: Es mesurarà el nombre d'unitats realment col·locades segons especificacions de Projecte.

| Codi | Ut | Descripció | Rendiment | Preu | Import |
|---|---|---|---|---|---|
| mt31abp090j | U | Lleixa per a bany, model Bandeja Inox 88046 "PRESTO EQUIP", de vidre amb suports d'acer inoxidable AISI 304, de 400x120 mm. (material) | 1 | 38.7 | 38.700 |
| mo107 | h | Ajudant lampista. (mà d'obra) | 0.136 | 26.36 | 3.585 |
| % | % | Costos directes complementaris | 2 % | 42.285 | 0.846 |
|  |  | Costos directes |  |  | 43.131 |
