# Mirall d'augment per a bany

- Propietat de l'arxiu: CYPE Ingenieros S.A.
- Format: FIEBDC-3/2016
- Programa: Generador de preus de la construcció. CYPE Ingenieros, S.A.
- Data: 28/10/2025
- Divisa: EUR
- Costos indirectes: 3 %
- IVA: 21 %

## S Senyalització i equipament

### SM Banys

#### SMG Miralls

**SMG010** U Mirall d'augment per a bany.
Mirall giratori, per a bany, model Resort 88096 "PRESTO EQUIP", de llautó amb acabat cromat, amb augment en una cara i suport mural amb braç extensible.
Inclou: Replanteig i traçat en el parament de la situació de l'accessori. Muntatge i fixació.
Criteri d'amidament de projecte: Nombre d'unitats previstes, segons documentació gràfica de Projecte.
Criteri de mesura d'obra: Es mesurarà el nombre d'unitats realment executades segons especificacions de Projecte.

| Codi | Ut | Descripció | Rendiment | Preu | Import |
|---|---|---|---|---|---|
| mt31abp110d | U | Mirall giratori, per a bany, model Resort 88096 "PRESTO EQUIP", de llautó amb acabat cromat, amb augment en una cara i suport mural amb braç extensible, inclús elements de fixació. (material) | 1 | 68.5 | 68.500 |
| mo107 | h | Ajudant lampista. (mà d'obra) | 0.136 | 26.36 | 3.585 |
| % | % | Costos directes complementaris | 2 % | 72.085 | 1.442 |
|  |  | Costos directes |  |  | 73.527 |
