# Paperera higiènica

- Propietat de l'arxiu: CYPE Ingenieros S.A.
- Format: FIEBDC-3/2016
- Programa: Generador de preus de la construcció. CYPE Ingenieros, S.A.
- Data: 28/10/2025
- Divisa: EUR
- Costos indirectes: 3 %
- IVA: 21 %

## S Senyalització i equipament

### SM Banys

#### SMH Papereres i contenidors higiènics

**SMH010** U Paperera higiènica.
Paperera higiènica, model Resort 88088 "PRESTO EQUIP", de 3 litres de capacitat, d'acer inoxidable AISI 430, amb pedal d'obertura de tapa, de 270 mm d'altura i 170 mm de diàmetre.
Criteri d'amidament de projecte: Nombre d'unitats previstes, segons documentació gràfica de Projecte.
Criteri de mesura d'obra: Es mesurarà el nombre d'unitats realment col·locades segons especificacions de Projecte.

| Codi | Ut | Descripció | Rendiment | Preu | Import |
|---|---|---|---|---|---|
| mt31abp100d | U | Paperera higiènica, model Resort 88088 "PRESTO EQUIP", de 3 litres de capacitat, d'acer inoxidable AISI 430, amb pedal d'obertura de tapa, de 270 mm d'altura i 170 mm de diàmetre. (material) | 1 | 44.2 | 44.200 |
| mo107 | h | Ajudant lampista. (mà d'obra) | 0.068 | 26.36 | 1.792 |
| % | % | Costos directes complementaris | 2 % | 45.992 | 0.920 |
|  |  | Costos directes |  |  | 46.912 |

## Recursos

**mt31abp100d** U Paperera higiènica
Dades tècniques: Cost energètic 238.050 MJ; Emissió de CO2 12.472 kg
Residus:
- embalatge: re150101 Envasos de paper i cartró. (component de residu); rendiment 0.072 kg; Codi LER 15 01 01; Massa de l'element 1 kg; Volum 0.001333 m3
