# Dutxa d'emergència

- Propietat de l'arxiu: CYPE Ingenieros S.A.
- Format: FIEBDC-3/2016
- Programa: Generador de preus de la construcció. CYPE Ingenieros, S.A.
- Data: 28/10/2025
- Divisa: EUR
- Costos indirectes: 3 %
- IVA: 21 %

## S Senyalització i equipament

### SM Banys

#### SMJ Rentaülls i dutxes d'emergència

**SMJ020** U Dutxa d'emergència.
Dutxa d'emergència de sostre, model Techo 85753 "PRESTO EQUIP", per instal·lació amb canonada encastada, amb estructura de tub de llautó pintat amb polièster i ruixador de cautxú EPDM, accionada mitjançant tirant rígid amb empunyadura triangular, connexió mascle per a l'entrada d'aigua de 1/2", pressió mínima de subministrament 1 bar, cabal d'aigua 112 litres/minut.
Inclou: Replanteig i traçat en el parament suport de la situació de l'aparell. Col·locació, anivellació i fixació dels elements de suport. Anivellació, aplomat i col·locació de l'aparell. Connexió a la xarxa d'aigua freda. Comprovació del seu correcte funcionament.
Criteri d'amidament de projecte: Nombre d'unitats previstes, segons documentació gràfica de Projecte.
Criteri de mesura d'obra: Es mesurarà el nombre d'unitats realment col·locades segons especificacions de Projecte.

| Codi | Ut | Descripció | Rendiment | Preu | Import |
|---|---|---|---|---|---|
| mt30emp020m | U | Dutxa d'emergència de sostre, model Techo 85753 "PRESTO EQUIP", per instal·lació amb canonada encastada, amb estructura de tub de llautó pintat amb polièster i ruixador de cautxú EPDM, accionada mitjançant tirant rígid amb empunyadura triangular, connexió mascle per a l'entrada d'aigua de 1/2", pressió mínima de subministrament 1 bar, cabal d'aigua 112 litres/minut. (material) | 1 | 715 | 715.000 |
| mt37sve010b | U | Vàlvula d'esfera de llautó niquelat per roscar de 1/2". (material) | 1 | 4.95 | 4.950 |
| mt30www010 | U | Material auxiliar per a instal·lació d'aparell sanitari. (material) | 1 | 1.7 | 1.700 |
| mo107 | h | Ajudant lampista. (mà d'obra) | 0.136 | 26.36 | 3.585 |
| % | % | Costos directes complementaris | 2 % | 725.235 | 14.505 |
|  |  | Costos directes |  |  | 739.740 |

## Recursos

**mt30emp020m** U Dutxa d'emergència de sostre
Dades tècniques: Cost energètic 331.604 MJ; Emissió de CO2 21.982 kg
Residus:
- embalatge: re150101 Envasos de paper i cartró. (component de residu); rendiment 0.082 kg; Codi LER 15 01 01; Massa de l'element 1 kg; Volum 0.001333 m3

**mt37sve010b** U Vàlvula d'esfera de llautó niquelat per roscar de 1/2"
Dades tècniques: Cost energètic 509.569 MJ; Emissió de CO2 34.281 kg
Residus:
- embalatge: re150101 Envasos de paper i cartró; rendiment 0.072 kg
